# Instalación de sistema de agotamiento de aguas, en pozo de bombeo

- Propiedad del archivo: CYPE INGENIEROS, S.A.
- Formato: FIEBDC-3/2002
- Divisa: EUR
- Costes indirectos: 3.00 %
- IVA: 21.00 %

## A Acondicionamiento del terreno

### AH Achiques y agotamientos

#### AHB Bombas sumergibles

**AHB010** Ud Instalación de sistema de agotamiento de aguas, en pozo de bombeo.
Desplazamiento, montaje y desmontaje de sistema de agotamiento de aguas, "PANTALLAX", con bomba sumergible de pozo, de 25 m³/h, en pozo de bombeo de hasta 14 m de profundidad, para la evacuación y canalización a una cota superior y a una distancia suficiente, a fin de evitar el reciclaje de las aguas. Incluso tubos, filtros para evitar el transporte de finos y accesorios necesarios para el correcto funcionamiento de la instalación.
Criterio de valoración económica: El precio no incluye el pozo de bombeo.
Incluye: Montaje del sistema. Desmontaje del sistema.
Criterio de medición de proyecto: Número de unidades previstas, según documentación gráfica de Proyecto.
Criterio de medición de obra: Se medirá el número de unidades realmente ejecutadas según especificaciones de Proyecto.

| Código | Ud | Descripción | Rendimiento | Precio | Importe |
|---|---|---|---|---|---|
| mq12bau050b | Ud | Transporte, puesta en obra y retirada de sistema de agotamiento de aguas, "PANTALLAX", con bomba sumergible de pozo, de 25 m³/h, incluso tubos, filtros y accesorios necesarios para el correcto funcionamiento de la instalación en pozo de bombeo de hasta 14 m de profundidad. (maquinaria) | 1.000 | 4127.20 | 4127.20 |
| % | % | Costes directos complementarios | 2 % | 4127.20 | 82.54 |
|  |  | Costes directos |  |  | 4209.74 |
