# Regularización del intradós de muro pantalla

- Propiedad del archivo: CYPE INGENIEROS, S.A.
- Formato: FIEBDC-3/2002
- Divisa: EUR
- Costes indirectos: 3.00 %
- IVA: 21.00 %

## C Cimentaciones

### CC Contenciones

#### CCP Muros pantalla

**CCP071** m² Regularización del intradós de muro pantalla.
Regularización de los paramentos verticales del intradós de muro pantalla de hormigón armado, mediante fresadora, "PANTALLAX", desbastando de 3 a 5 cm de espesor para eliminar los resaltes resultantes del hormigonado contra el terreno, y decapar la superficie con acabado rugoso, para revestir, y carga de escombros sobre camión o contenedor.
Incluye: Fresado del intradós del muro pantalla. Retirada y acopio de escombros. Carga de escombros sobre camión o contenedor.
Criterio de medición de proyecto: Superficie medida según documentación gráfica de Proyecto.
Criterio de medición de obra: Se medirá la superficie realmente ejecutada según especificaciones de Proyecto.

| Código | Ud | Descripción | Rendimiento | Precio | Importe |
|---|---|---|---|---|---|
| mq03fre010b | h | Equipo de fresado "PANTALLAX", para muro pantalla. (maquinaria) | 0.155 | 75.60 | 11.72 |
| mq01pan070b | h | Mini pala cargadora sobre neumáticos, de 52 kW/1 m³ kW. (maquinaria) | 0.022 | 36.80 | 0.81 |
| % | % | Costes directos complementarios | 2 % | 12.53 | 0.25 |
|  |  | Costes directos |  |  | 12.78 |
