# Anclaje permanente de muro pantalla

- Propiedad del archivo: CYPE Ingenieros S.A.
- Formato: FIEBDC-3/2016
- Programa: Generador de precios de la construcción. CYPE Ingenieros, S.A.
- Fecha: 22/10/2024
- Divisa: EUR
- Costes indirectos: 3 %
- IVA: 21 %

## C Cimentaciones

### CC Contenciones

#### CCP Muros pantalla

**CCP082** m Anclaje permanente de muro pantalla.
Anclaje permanente de muro pantalla al terreno, "PANTALLAX", con inclinación de 30° respecto al plano horizontal, hasta 17,5 m de longitud, para asegurar la estabilidad del muro pantalla, durante un tiempo de servicio superior a 2 años, compuesto de los siguientes trabajos: extracción de tierras con medios mecánicos, mediante perforación del muro pantalla y del terreno, con entubación de 133 mm de diámetro exterior; introducción de 3 cables formados por cordones trenzados de acero de 0,6" (15,2 mm) de diámetro nominal, engrasados y envainados en tubo de PE; inyección a presión mediante el sistema de inyección única global (IU), de lechada de cemento CEM I 42,5N, con una relación agua/cemento de 0,4, dosificada en peso, para protección y formación del bulbo; para recibir la cabeza de anclaje permanente, y carga manual de escombros sobre camión o contenedor.
Incluye: Perforación de la pantalla y el terreno. Colocación de los cables. Inyección de la lechada. Limpieza de los restos generados. Carga manual de escombros sobre camión o contenedor. Realización de pruebas de servicio.
Criterio de medición de proyecto: Longitud medida desde la cara de apoyo de la cabeza de anclaje hasta el extremo del bulbo, según documentación gráfica de Proyecto.
Criterio de medición de obra: Se medirá la longitud total del cable de los anclajes ejecutados según especificaciones de Proyecto.

| Código | Ud | Descripción | Rendimiento | Precio | Importe |
|---|---|---|---|---|---|
| mt07aav110b | m | Cable formado por cordones de acero UNE 36094 Y 1860 S7, de 0,6" (15,2 mm) de diámetro nominal y 1860 MPa de carga unitaria máxima, para anclajes "PANTALLAX" al terreno. (material) | 2 | 3 | 6.000 |
| mt07aav120b | m | Tubo de polietileno de alta densidad (PEAD/HDPE), para envainar los cables en anclajes "PANTALLAX" al terreno. (material) | 1 | 7 | 7.000 |
| mt08aaa010a | m³ | Agua. (material) | 0.011 | 1.5 | 0.017 |
| mt08cem010c | kg | Cemento Portland CEM I 42,5 N, en sacos, según UNE-EN 197-1. (material) | 27.433 | 0.11 | 3.018 |
| mq03pan020b | h | Equipo mecánico para realización de los trabajos de perforación del muro y del terreno, con o sin entubación para anclaje permanente de muro pantalla. (maquinaria) | 0.5 | 132.83 | 66.415 |
| mo042 | h | Oficial 1ª estructurista. (mano de obra) | 0.5 | 23.03 | 11.515 |
| mo089 | h | Ayudante estructurista. (mano de obra) | 0.5 | 21.86 | 10.930 |
| % | % | Costes directos complementarios | 2 % | 104.895 | 2.098 |
|  |  | Costes directos |  |  | 106.993 |

Residuos:
- colocación: mt07aav110b; factor de residuo 0.0139329
- colocación: mt07aav120b Tubo de polietileno de alta densidad (PEAD/HDPE), para envainar los cables en anclajes "PANTALLAX" al terreno; factor de residuo 0.0412389
- colocación: mt08cem010c Cemento Portland CEM I 42,5 N, en sacos, según UNE-EN 197-1; factor de residuo 0.0063

## Recursos

**mt07aav110b** m Cable formado por cordones de acero UNE 36094 Y 1860 S7
Datos técnicos: Coste energético 4.285 MJ; Emisión de CO2 0.281 kg; Código LER 17 04 11; Masa del elemento 0.432 kg; Volumen 0.000288 m3
Residuos:
- embalaje: re150101 Envases de papel y cartón. (componente de residuo); rendimiento 0.071 kg; Código LER 15 01 01; Masa del elemento 1 kg; Volumen 0.001333 m3

**mt07aav120b** m Tubo de polietileno de alta densidad (PEAD/HDPE), para envainar los cables en anclajes "PANTALLAX" al terreno
Datos técnicos: Coste energético 389.231 MJ; Emisión de CO2 13.532 kg; Código LER 17 02 03; Masa del elemento 2.8 kg; Volumen 0.004667 m3
Residuos:
- embalaje: re170201 Madera. (componente de residuo); rendimiento 0.041 kg; Código LER 17 02 01; Masa del elemento 1 kg; Volumen 0.000909 m3

**mt08aaa010a** m³ Agua
Datos técnicos: Coste energético 60.000 MJ; Emisión de CO2 30.000 kg

**mt08cem010c** kg Cemento Portland CEM I 42,5 N, en sacos, según UNE-EN 197-1
Datos técnicos: Coste energético 7.174 MJ; Emisión de CO2 0.904 kg; Código LER 17 01 01; Masa del elemento 1 kg; Volumen 0.000667 m3
Residuos:
- embalaje: re150101 Envases de papel y cartón; rendimiento 0.014 kg
- embalaje: re170201 Madera; rendimiento 0.001 kg
- embalaje: re170203 Plástico. (componente de residuo); rendimiento 0.003 kg; Código LER 17 02 03; Masa del elemento 1 kg; Volumen 0.001667 m3
