# Drenaje bajo solera en contacto con el terreno, con láminas nodulares con geotextil

- Propiedad del archivo: CYPE Ingenieros S.A.
- Formato: FIEBDC-3/2016
- Programa: Generador de precios de la construcción. CYPE Ingenieros, S.A.
- Fecha: 25/06/2025
- Divisa: EUR
- Costes indirectos: 3 %
- IVA: 21 %

## N Aislamientos e impermeabilizaciones

### ND Drenajes

#### NDS Soleras en contacto con el terreno

**NDS020** m² Drenaje bajo solera en contacto con el terreno, con láminas nodulares con geotextil.
Drenaje bajo solera en contacto con el terreno, con sistema Dren, compuesto por lámina drenante nodular de polietileno de alta densidad (PEAD/HDPE), con nódulos de 12 mm de altura, con geotextil de polipropileno de 120 g/m² incorporado, resistencia a la compresión 200 kN/m² según UNE-EN ISO 604 y capacidad de drenaje 10 l/(s·m), colocada con solapes en la base de la solera, sobre el terreno; preparada para recibir directamente el hormigón de la solera.
Incluye: Limpieza y preparación de la superficie. Colocación de la lámina drenante y filtrante. Resolución de puntos singulares.
Criterio de medición de proyecto: Superficie medida según documentación gráfica de Proyecto.
Criterio de medición de obra: Se medirá la superficie realmente ejecutada según especificaciones de Proyecto, incluyendo las entregas y los solapes.

| Código | Ud | Descripción | Rendimiento | Precio | Importe |
|---|---|---|---|---|---|
| mt14gsp010b | m² | Lámina drenante nodular de polietileno de alta densidad (PEAD/HDPE), con nódulos de 12 mm de altura, con geotextil de polipropileno de 120 g/m² incorporado, resistencia a la compresión 200 kN/m² según UNE-EN ISO 604 y capacidad de drenaje 10 l/(s·m). (material) | 1.1 | 3.73 | 4.103 |
| mo029 | h | Oficial 1ª aplicador de láminas impermeabilizantes. (mano de obra) | 0.05 | 23.1 | 1.155 |
| mo067 | h | Ayudante aplicador de láminas impermeabilizantes. (mano de obra) | 0.05 | 21.94 | 1.097 |
| % | % | Costes directos complementarios | 2 % | 6.355 | 0.127 |
|  |  | Costes directos |  |  | 6.482 |

Residuos:
- colocación: mt14gsp010b; factor de residuo 0.07

## Recursos

**mt14gsp010b** m² Lámina drenante nodular de polietileno de alta densidad (PEAD/HDPE)
Datos técnicos: Coste energético 101.724 MJ; Emisión de CO2 5.051 kg; Código LER 17 02 03; Masa del elemento 1 kg; Volumen 0.001667 m3
Residuos:
- embalaje: re170203 Plástico. (componente de residuo); rendimiento 0.05 kg; Código LER 17 02 03; Masa del elemento 1 kg; Volumen 0.001667 m3
