# Pilote-pantalla (barrette) de hormigón armado, sin lodos

- Propiedad del archivo: CYPE Ingenieros S.A.
- Formato: FIEBDC-3/2016
- Programa: Generador de precios de la construcción. CYPE Ingenieros, S.A.
- Fecha: 23/01/2025
- Divisa: EUR
- Costes indirectos: 3 %
- IVA: 21 %

## C Cimentaciones

### CP Profundas

#### CPZ Pilotes-pantalla (barrettes)

**CPZ010** m² Pilote-pantalla (barrette) de hormigón armado, sin lodos.
Pilote-pantalla (barrette) de hormigón armado "PANTALLAX", de 26 cm de espesor, con una anchura de 80 a 300 cm y hasta 6 m de profundidad, o hasta encontrar roca o capas duras de terreno, en terreno cohesivo estable sin rechazo en el SPT, sin uso de lodos tixotrópicos; realizado con hormigón HA-25/F/12/XC2 fabricado en central, y vertido desde camión, con hormigonado continuo en seco a través de tubo Tremie, y acero UNE-EN 10080 B 500 S, con una cuantía aproximada de 30 kg/m². Incluso alambre de atar y separadores.
Criterio de valoración económica: El precio incluye la elaboración de la ferralla (corte, doblado y conformado de elementos) en taller industrial y el montaje en el lugar definitivo de su colocación en obra.
Incluye: Excavación y extracción de tierras. Colocación de la armadura. Colocación del tubo Tremie. Vertido y compactación del hormigón.
Criterio de medición de proyecto: Superficie medida según documentación gráfica de Proyecto.
Criterio de medición de obra: Se medirá la superficie realmente ejecutada según especificaciones de Proyecto.

| Código | Ud | Descripción | Rendimiento | Precio | Importe |
|---|---|---|---|---|---|
| mt07aco020j | Ud | Separador homologado para muros pantalla. (material) | 2 | 0.1 | 0.200 |
| mt07aco010c | kg | Ferralla elaborada en taller industrial con acero en barras corrugadas, UNE-EN 10080 B 500 S, de varios diámetros. (material) | 30 | 1.6 | 48.000 |
| mt08var050 | kg | Alambre galvanizado para atar, de 1,30 mm de diámetro. (material) | 0.18 | 1.5 | 0.270 |
| mt10haf010ctmk | m³ | Hormigón HA-25/F/12/XC2, fabricado en central. (material) | 0.33 | 94.2 | 31.086 |
| mq03pae060am | h | Maquinaria para excavación de muro pantalla de 26 cm de espesor y hasta 6 m de profundidad, excavación sin uso de lodos tixotrópicos, en terreno cohesivo estable sin rechazo en el SPT. (maquinaria) | 0.574 | 58.24 | 33.430 |
| mq07gte010c | h | Grúa autopropulsada de brazo telescópico con una capacidad de elevación de 30 t y 27 m de altura máxima de trabajo. (maquinaria) | 0.116 | 75.04 | 8.705 |
| mo043 | h | Oficial 1ª ferrallista. (mano de obra) | 0.207 | 24.04 | 4.976 |
| mo090 | h | Ayudante ferrallista. (mano de obra) | 0.207 | 22.82 | 4.724 |
| mo045 | h | Oficial 1ª estructurista, en trabajos de puesta en obra del hormigón. (mano de obra) | 0.091 | 24.04 | 2.188 |
| mo092 | h | Ayudante estructurista, en trabajos de puesta en obra del hormigón. (mano de obra) | 0.364 | 22.82 | 8.306 |
| % | % | Costes directos complementarios | 2 % | 141.885 | 2.838 |
|  |  | Costes directos |  |  | 144.723 |

Residuos:
- colocación: mt07aco010c Ferralla elaborada en taller industrial con acero en barras corrugadas, UNE-EN 10080 B 500 S, de varios diámetros; factor de residuo 0.0075
- colocación: mt08var050 Alambre galvanizado para atar, de 1,30 mm de diámetro; factor de residuo 0.0038
- colocación: mt10haf010ctmk Hormigón HA-25/F/12/XC2, fabricado en central; factor de residuo 0.00127594
- excavación: ruo170504 Tierra y piedras distintas de las especificadas en el código 17 05 03. (componente de residuo); rendimiento 525.2 kg; Código LER 17 05 04; Masa del elemento 1 kg; Volumen 0.000625 m3

## Recursos

**mt07aco020j** Ud Separador homologado para muros pantalla
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt10haf010ctmk** m³ Hormigón HA-25/F/12/XC2, fabricado en central
Datos técnicos: Coste energético 1876.000 MJ; Emisión de CO2 234.500 kg; Código LER 17 01 01; Masa del elemento 2345 kg; Volumen 1.563333 m3
